# AM Rehau-Containerbeschaffung
Angebotsaufforderung (GAEB 90, DA83)
DV-Nummer: 13
Eröffnung: 29.06.26 00:00
Ende der Zuschlagsfrist: 13.07.26
Währung: EUR
Auftraggeber: Bundesrepublik Deutschland vertreten durch

## AM Rehau-Containerbeschaffung
Datum: 09.06.26

### Abschnitt 01 Lager und Bürocontainer

#### Unterabschnitt 01.00 Baustellenbeschreibung

*Hinweis*
Baustellenbeschreibung

Für die Autobahnmeisterei Rehau sollen nachfolgende
Container als Lager- und Büroerweiterung angeschafft
werden.

Die Lieferadresse für die Container ist:
Autobahnmeisterei Rehau
Regnitzlosauer Str 47
95111 Rehau

Alle Container sind einschl. Lieferung, Ausrichten und
Montage anzubieten.
Wasser- und Abwasseranschlüsse werden bauseits
ausgeführt.
Elektroanschluss an steckerfertige Container bauseits.
Die Aufstellfläche ist eine tragfähige, teils leicht
geneigte Asphaltfläche(bis 3%).
Benötigte Hilfsmittel zur Montage wie Kran- oder
Stapler sind vom AN
selbst zu stellen.
Ausreichend große Verkehrsflächen für LKW und
Kranentladung sind vorhanden.

#### Unterabschnitt 01.01 Container 40´open Side

**01.01.0001 40´ Seecontainer Open Side**
40 Fuß Seecontainer HC Open Side
-neuwertig max 1 Seereise
-Container mit Mehrfachflügeltüren an einer Seitenwand
-Wind- und wasserdicht
-geruchsneutral
-gültige CSC-Plakette
-Außenfarbe anthrazit RAL 7035
-Außenmaße LxBxH 12192x2438x2896mm (+/-100mm)
Menge: 1,000 St

**01.01.0002 Transport, Entladen, Aufstellen**
-Transport nach 95111 Rehau,
-Entladung und Aufstellen an
 Verwendungsort auf tragfähigen,leicht geneigtem (bis
3%)
 tragfähigem Asphalt,
-einschl. Ausrichten mit geeigneten Unterlegplatten
-Aufstellort geeignet zur Entladung mit Mobilkran
Menge: 1,000 Psch

**01.01.0003 Unterlegplatten zum Höhenausgleich**
Unterlegplatten geeignet für 40 Fuß Container
zum Höhenausgleich max 3% Geländneigung
zur Aufstellung auf tragfahiger Asphaltfläche
Menge: 1,000 Psch

#### Unterabschnitt 01.02 Container LC10

**01.02.0001 10´ Lagercontainer**
10 Fuß Lagercontainer
-neu
-Container mit 2 Flügeltüren einseitig
-Wind- und wasserdicht
-geruchsneutral
-gültige CSC-Plakette
-Außenfarbe anthrazit RAL 7035
-Außenmaße LxBxH 2991x2438x2591mm (+/-100mm)
Menge: 3,000 St

**01.02.0002 Transport, Entladen, Aufstellen**
-Transport nach 95111 Rehau,
-Entladung und Aufstellen an
 Verwendungsort auf tragfähigen,leicht geneigtem (bis
3%)
 tragfähigem Asphalt,
-einschl. Ausrichten mit geeigneten Unterlegplatten
-Aufstellort geeignet zur Entladung mit Mobilkran
Menge: 1,000 Psch

**01.02.0003 Unterlegplatten zum Höhenausgleich**
Unterlegplatten geeignet für 10 Fuß Lager-Container
zum Höhenausgleich max 3% Geländneigung
zur Aufstellung auf tragfahiger Asphaltfläche
Menge: 1,000 Psch

#### Unterabschnitt 01.03 Bürocontainer 20´

**01.03.0001 20´ Bürocontainer**
20 Fuß Bürocontainer neu

Ausführung
Ausführung Dachrahmen Standart
Ausführung Ecksäule Standart mit Entwässerung
u.isoliert DP5
Ausführung Bodenkonstruktion Standart

Lackierung außen RAL 7035

Innendekor Wand und Decke Weiss

Dämmung
Wanddämmung Polyurethan mind 100 mm
Dachdämmung Polyurethan mind 150 mm
Bodendämmung Polyurethan 100 mm
Elektrik
Ausführung Elektro-Anschluss CEE-, inkl.
Verteilerkasten
Elektrik VDE Standard (400V/32A/5-polig)

Ausführung Bodenkonstruktion
Staplertaschenabstand 950 mm
Bodenplatte Standard Bodenplatte
Bodenbelag PVC grau, 1,5 mm, R9

Ausstattung
-2 Bürofenster mit Dreh-/Kippbeschlag und Rollladen
an einer Längsseite
Größe ca 945X1200 mm (+/-100mm)
Rollladen mit Kunststoff Lamellen
Isolierverglasung mit Gasfüllung
-1 Stk. Stahlaußentür strirnseitig
mit Lichtausschnitt verglast
 Baurichtmaß (Breite): 875 mm
 Lichte Durchgangsbreite ca 811 mm
 Lichte Durchgangshöheca 2065 mm
 Außen aufgehend
1 Stk. Türstopper

Elektroausstattung
3 Stk. Steckdose, 2-fach
1 Stk. Einzelsteckdose
1 Stk. Ausschalter
1150 mm über Fußbodenoberkante (FOK)

Heizung E-Konvektor ca 2KW
Beleuchtung 2. Stk. Anbauleuchte LED
Menge: 2,000 St

**01.03.0002 Transport, Entladen, Aufstellen**
-Transport nach 95111 Rehau,
-Entladung und Aufstellen an
 Verwendungsort auf tragfähigen,leicht geneigtem (bis
3%)
 tragfähigem Asphalt,
-einschl. Ausrichten mit geeigneten Unterlegplatten
-Aufstellort geeignet zur Entladung mit Mobilkran
Menge: 1,000 Psch

**01.03.0003 Unterlegplatten zum Höhenausgleich**
Unterlegplatten geeignet für 20 Fuß Container
zum Höhenausgleich max 3% Geländneigung
zur Aufstellung auf tragfahiger Asphaltfläche
Menge: 1,000 Psch

#### Unterabschnitt 01.04 Doppel-Bürocontainer 20´

**01.04.0001 Doppel-Bürocontaineranlage**
Doppel-Bürocontainer neu

Duo Anlage bestehend aus
2St. Bürocontainer (ca 6055 x 2438 x 2800 mm) +/-100mm
Innenhöhe ca. 2.500 mm (+/-100mm)
Containeranlage lackiert RAL 7035 Lichtgrau

Boden:
Standartkonstruktion
Masse gemäss ISO-Norm.
Fussboden: Standartaufbau

  PVC Bodenbelag grau
Isolierung: PU Schaum 100 mm.
Staplertaschen Distanz 950 mm

Dach:
Standart Rahmenkonstruktion,
Masse gemäss ISO-Norm.

Isolierung: PU-Schaum  min.150 mm
Entwässerung erfolgt durch Rohre in Pfosten

Aussenwand Paneele
Aussenverkleidung: Aus profiliertem, verzinktem Blech;
Aussen kunstoffbeschichtet; Stärke 0,55 mm.
Standardfarbe RAL 7035. Beschichtung min. 25 my.

Innenverkleidung: Aus glattem, verzinktem Blech;
kunstoffbeschichtet; Stärke 0,6 mm.
Beschichtung min. 25 my. Standardfarbe RAL 9002.
Isolierung: PU Schaum  mind.100 mm

Fenster
-4 Bürofenster mit Dreh-/Kippbeschlag und Rollladen
4x längseitig,
Größe ca 900X1200 mm
Rollladen mit Kunststoff Lamellen
wärmegedämmt

Türe
1 x  Standartaussentüre ca 875 x 2000 mm, RAL 7035
mit Lichtauschnitt verglast

Elektroinstallation
Unterputz Ausführung wie auf Plan
Alle Teile entsprechen der CEE-Norm, Spannung 400V, 50
Hz
Aussen: CEE-Stecker/Steckdose 5-polig/32A
Innen: 1 x Schalter, 6 x Doppelsteckdose, 1 x
Einzelsteckdose, 4 x LED Leuchte
2 x E-Konvektoren
Klimatisierung

  Klimagerät Leistung angepasst an
Containergröße
  zusätzliche benötigte
Außenwandöffnungen sind mit in den EP einzurechnen.
Zubehör

  Zubehörteile die für die Montage der
Anlage benötigt werden sind in den EP einzukalkulieren
Menge: 1,000 St

**01.04.0002 Transport, Entladen, Aufstellen**
-Transport nach 95111 Rehau,
-Entladung und Aufstellen an
 Verwendungsort auf tragfähigen,leicht geneigtem (bis
3%)
 tragfähigem Asphalt,
-einschl. Ausrichten mit geeigneten Unterlegplatten
-Aufstellort geeignet zur Entladung mit Mobilkran
Menge: 1,000 Psch

**01.04.0003 Unterlegplatten zum Höhenausgleich**
Unterlegplatten geeignet für Doppel-Container
zum Höhenausgleich max 3% Geländneigung
zur Aufstellung auf tragfahiger Asphaltfläche
Menge: 1,000 Psch

USt %: 19,00
